# Zeitvertrag SV-Prüfung Elektro u. BMA 2026-2030
Angebotsaufforderung (GAEB 90, DA83)
DV-Nummer: 048-2025
Währung: EUR

## Zeitvertrag Wiederkehrende SV-Prüfung El
Datum: 12.11.25

*Hinweis*
Das Universitätsklinikum Essen (AöR) sucht zur
Durchführung der vorgeschriebenen wiederkehrenden
Prüfungen und erforderlicher Erstabnahmen eine
Prüforganisation ab 01.01.2026 - 31.12.2029.
Das UK Essen umfasst etwa 55 Gebäude am Standort
Hufelandstraße 55, 45147 Essen und der unmittelbaren
Umgebung. Bei diesen Gebäuden handelt es sich zum einen
um Krankenhäuser verschiedener Größe, zum Teil mit
Intensivstationen und OPs, zu anderen um Gebäude
anderer Arten, wie z. B. Verwaltungsgebäude, Schulen,
Versammlungsstätten, Laborgebäude etc. Bei einigen von
ihnen handelt es sich um Hochhäuser. Auch Parkhäuser
und Tiefgaragen gehören zu der Liegenschaft.
In den vorgenannten Gebäuden befinden sich, je nach
Ausstattung und Funktion, eine oder mehrere der
folgenden elektrischen Anlagen:
Ortsfeste elektrische Anlagen und Betriebsmittel
Sicherheitsbeleuchtung und -stromversorgung
Ersatzstromerzeugungsanlagen
Brandmeldeanlagen
Alarmierungsanlagen

Diese sind, im Wesentlichen auf Grundlage der PrüfVO
NRW, der BetrSichV und der DIN VDE, regelmäßig
wiederkehrend von Sachverständigen zu prüfen. Die
Prüffristen ergeben sich aus den genannten
Vorschriften; darüber hinaus werden aus Gründen der
betrieblichen Sicherheit nicht-prüfpflichtige
elektrische Anlagen regelmäßig alle fünf Jahre
wiederkehrend geprüft.
Die Prüfzeitpunkte ergeben sich aus den bisher
erfolgten wiederkehrenden Prüfungen und sind mit dem
Dez. 04.1  Bau und Technik  Abteilung Elektrotechnik
rechtzeitig für mindestens sechs Monate im Voraus
abzustimmen. Der Auftragnehmer stellt für die
durchzuführenden Prüfungen nach PrüfVO NRW anerkannte
Sachverständige für die jeweilige (Teil-)Fachrichtungin
ausreichender Anzahl zur Verfügung. Ein
Sachverständiger jeder Teilfachrichtung bleibt für die
Laufzeit dieses Vertrags der verantwortliche
Ansprechpartner für das Universitätsklinikum Essen.
Darüber hinaus werden, in noch nicht genau absehbarem
Umfang, Prüfungen vor Inbetriebnahme und Erstabnahmen
von Neuanlagen sowie Teilabnahmen nach Umbauten
erforderlich.
Dieser Vertrag gilt ab dem 01. Januar 2026 für 36
Monate. Mit Beginn dieses Vertrages übernimmt der
Auftragnehmer unverzüglich die Terminplanung und die
bereits festgelegten Prüfungstermine sowohl für
wiederkehrende Prüfungen als auch für Prüfungen vor
Inbetriebnahme, Erst- und Teilabnahmen. Dazu hat der
Auftragnehmer ab sofort Personal in ausreichender
Anzahl zur Verfügung zu stellen.
Sollten bereits festgelegte Prüfungstermine ausfallen
oder wiederkehrende Prüfungen nicht innerhalb der
vorgegebenen Frist durchgeführt werden behält sich das
Universitätsklinikum Essen - Dez. 04.1 das Recht vor,
diesen Vertrag nach einmaliger schriftlicher
Aufforderung ohne Einhaltung einer Frist zu kündigen.

*Hinweis*
Sämtliche Prüfungen werden zum Tages-, Halbtages- oder
Stundensatz abgerechnet, eine Pauschalierung je Anlage
oder Gebäude erfolgt nicht. Bürozeiten zur Vor- oder
Nachbereitung, Erstellung der Prüfberichte oder
sonstiger Dokumentation sind in die Tages-, Halbtages-
und Stundensätze einzukalkulieren und werden nicht
gesondert vergütet.
Die Kosten für die Anfahrt sind gesondert auszuweisen.
Aufgrund der örtlichen Parkplatzsituation kann eine
kostenfreie Parkmöglichkeit nicht garantiert werden.
Die ggf. anfallenden Kosten für eine Parkhausnutzung
sind in die Anfahrt einzukalkulieren.

### Titel 01 Ortsfeste elektrische Anlagen und Betriebsmittel

**01.1 Stundensatz**
Arbeitszeit eine Stunde vor Ort, bis maximal drei
Stunden
Bürozeiten zur Vor- oder Nachbereitung, Erstellung der
Prüfberichte oder sonstiger Dokumentation sind
einzukalkulieren und werden nicht gesondert vergütet.
Menge: 15,000 Stk

**01.2 Halbtagessatz**
Arbeitszeit 4 Stunden vor Ort
Bürozeiten zur Vor- oder Nachbereitung, Erstellung der
Prüfberichte oder sonstiger Dokumentation sind
einzukalkulieren und werden nicht gesondert vergütet.
Menge: 10,000 Stk

**01.3 Tagessatz**
Arbeitszeit 8 Stunden vor Ort
Bürozeiten zur Vor- oder Nachbereitung, Erstellung der
Prüfberichte oder sonstiger Dokumentation sind
einzukalkulieren und werden nicht gesondert vergütet.
Menge: 90,000 Stk

**01.4 Anfahrtspauschale**
Aufgrund der örtlichen Parkplatzsituation kann eine
kostenfreie Parkmöglichkeit nicht garantiert werden.
Die ggf. anfallenden Kosten für eine Parkhausnutzung
sind in die Anfahrt einzukalkulieren.
Menge: 108,000 Stk

**01.5 Nachtzuschlag**
Zuschlag je Stunde auf den Stundensatz für Arbeiten
außerhalb der Regelarbeitszeit werktags von 20:00
06:00 Uhr
Menge: 30,000 Stk

**01.6 Samstagszuschlag**
Zuschlag je Stunde auf den Stundensatz für Arbeiten
außerhalb der Regelarbeitszeit samstags von 06:00
20:00 Uhr
Menge: 25,000 Stk

**01.7 Samstagnachtzuschlag**
Zuschlag je Stunde auf den Stundensatz für Arbeiten
außerhalb der Regelarbeitszeit samstags von 00:00 -
06:00 Uhr und von 20:00  24:00 Uhr
Menge: 3,000 Stk

**01.8 Sonntagszuschlag**
Zuschlag je Stunde auf den Stundensatz für Arbeiten
außerhalb der Regelarbeitszeit sonntags von 00:00
24:00 Uhr
Menge: 1,000 Stk

**01.9 Feiertagszuschlag**
Zuschlag je Stunde auf den Stundensatz für Arbeiten
außerhalb der Regelarbeitszeit feiertags von 00:00
24:00 Uhr
Menge: 1,000 Stk

### Titel 02 Sicherheitsbeleuchtung und -stromversorgung

**02.1 Stundensatz**
Arbeitszeit eine Stunde vor Ort, bis maximal drei
Stunden
Bürozeiten zur Vor- oder Nachbereitung, Erstellung der
Prüfberichte oder sonstiger Dokumentation sind
einzukalkulieren und werden nicht gesondert vergütet.
Menge: 12,000 Stk

**02.2 Halbtagessatz**
Arbeitszeit 4 Stunden vor Ort
Bürozeiten zur Vor- oder
Nachbereitung, Erstellung der
Prüfberichte oder sonstiger
Dokumentation sind einzukalkulieren
und werden nicht gesondert vergütet.
Menge: 8,000 Stk

**02.3 Tagessatz**
Arbeitszeit 8 Stunden vor Ort
Bürozeiten zur Vor- oder
Nachbereitung, Erstellung der
Prüfberichte oder sonstiger
Dokumentation sind einzukalkulieren
und werden nicht gesondert vergütet.
Menge: 72,000 Stk

**02.4 Anfahrtspauschale**
Aufgrund der örtlichen Parkplatzsituation kann eine
kostenfreie Parkmöglichkeit nicht garantiert werden.
Die ggf. anfallenden Kosten für eine Parkhausnutzung
sind in die Anfahrt einzukalkulieren.
Menge: 98,000 Stk

**02.5 Nachtzuschlag**
Zuschlag je Stunde auf den
Stundensatz für Arbeiten außerhalb
der Regelarbeitszeit werktags von
20:00  06:00 Uhr
Menge: 25,000 Stk

**02.6 Samstagszuschlag**
Zuschlag je Stunde auf den
Stundensatz für Arbeiten außerhalb
der Regelarbeitszeit samstags von
06:00  20:00 Uhr
Menge: 20,000 Stk

**02.7 Samstagnachtzuschlag**
Zuschlag je Stunde auf den
Stundensatz für Arbeiten außerhalb
der Regelarbeitszeit samstags von
00:00 - 06:00 Uhr und von 20:00
24:00 Uhr
Menge: 3,000 Stk

**02.8 Sonntagszuschlag**
Zuschlag je Stunde auf den
Stundensatz für Arbeiten außerhalb
der Regelarbeitszeit sonntags von
00:00  24:00 Uhr
Menge: 1,000 Stk

**02.9 Feiertagszuschlag**
Zuschlag je Stunde auf den
Stundensatz für Arbeiten außerhalb
der Regelarbeitszeit feiertags von
00:00  24:00 Uhr
Menge: 1,000 Stk

### Titel 03 Ersatzstromerzeugungsanlagen

**03.1 Stundensatz**
Arbeitszeit eine Stunde vor Ort, bis maximal drei
Stunden
Bürozeiten zur Vor- oder Nachbereitung, Erstellung der
Prüfberichte oder sonstiger Dokumentation sind
einzukalkulieren und werden nicht gesondert vergütet.
Menge: 4,000 Stk

**03.2 Halbtagessatz**
Arbeitszeit 4 Stunden vor Ort
Bürozeiten zur Vor- oder
Nachbereitung, Erstellung der
Prüfberichte oder sonstiger
Dokumentation sind einzukalkulieren
und werden nicht gesondert vergütet.
Menge: 2,000 Stk

**03.3 Tagessatz**
Arbeitszeit 8 Stunden vor Ort
Bürozeiten zur Vor- oder
Nachbereitung, Erstellung der
Prüfberichte oder sonstiger
Dokumentation sind einzukalkulieren
und werden nicht gesondert vergütet.
Menge: 18,000 Stk

**03.4 Anfahrtspauschale**
Aufgrund der örtlichen Parkplatzsituation kann eine
kostenfreie Parkmöglichkeit nicht garantiert werden.
Die ggf. anfallenden Kosten für eine Parkhausnutzung
sind in die Anfahrt einzukalkulieren.
Menge: 22,000 Stk

**03.5 Nachtzuschlag**
Zuschlag je Stunde auf den
Stundensatz für Arbeiten außerhalb
der Regelarbeitszeit werktags von
20:00  06:00 Uhr
Menge: 6,000 Stk

**03.6 Samstagszuschlag**
Zuschlag je Stunde auf den
Stundensatz für Arbeiten außerhalb
der Regelarbeitszeit samstags von
06:00  20:00 Uhr
Menge: 6,000 Stk

**03.7 Samstagnachtzuschlag**
Zuschlag je Stunde auf den
Stundensatz für Arbeiten außerhalb
der Regelarbeitszeit samstags von
00:00 - 06:00 Uhr und von 20:00
24:00 Uhr
Menge: 3,000 Stk

**03.8 Sonntagszuschlag**
Zuschlag je Stunde auf den
Stundensatz für Arbeiten außerhalb
der Regelarbeitszeit sonntags von
00:00  24:00 Uhr
Menge: 1,000 Stk

**03.9 Feiertagszuschlag**
Zuschlag je Stunde auf den
Stundensatz für Arbeiten außerhalb
der Regelarbeitszeit feiertags von
00:00  24:00 Uhr
Menge: 1,000 Stk

### Titel 04 Brandmeldeanlagen

**04.1 Stundensatz**
Arbeitszeit eine Stunde vor Ort, bis maximal drei
Stunden
Bürozeiten zur Vor- oder Nachbereitung, Erstellung der
Prüfberichte oder sonstiger Dokumentation sind
einzukalkulieren und werden nicht gesondert vergütet.
Menge: 8,000 Stk

**04.2 Halbtagessatz**
Arbeitszeit 4 Stunden vor Ort
Bürozeiten zur Vor- oder
Nachbereitung, Erstellung der
Prüfberichte oder sonstiger
Dokumentation sind einzukalkulieren
und werden nicht gesondert vergütet.
Menge: 6,000 Stk

**04.3 Tagessatz**
Arbeitszeit 8 Stunden vor Ort
Bürozeiten zur Vor- oder
Nachbereitung, Erstellung der
Prüfberichte oder sonstiger
Dokumentation sind einzukalkulieren
und werden nicht gesondert vergütet.
Menge: 68,000 Stk

**04.4 Anfahrtspauschale**
Aufgrund der örtlichen Parkplatzsituation kann eine
kostenfreie Parkmöglichkeit nicht garantiert werden.
Die ggf. anfallenden Kosten für eine Parkhausnutzung
sind in die Anfahrt einzukalkulieren.
Menge: 78,000 Stk

**04.5 Nachtzuschlag**
Zuschlag je Stunde auf den
Stundensatz für Arbeiten außerhalb
der Regelarbeitszeit werktags von
20:00  06:00 Uhr
Menge: 2,000 Stk

**04.6 Samstagszuschlag**
Zuschlag je Stunde auf den
Stundensatz für Arbeiten außerhalb
der Regelarbeitszeit samstags von
06:00  20:00 Uhr
Menge: 3,000 Stk

**04.7 Samstagnachtzuschlag**
Zuschlag je Stunde auf den
Stundensatz für Arbeiten außerhalb
der Regelarbeitszeit samstags von
00:00 - 06:00 Uhr und von 20:00
24:00 Uhr
Menge: 1,000 Stk

**04.8 Sonntagszuschlag**
Zuschlag je Stunde auf den
Stundensatz für Arbeiten außerhalb
der Regelarbeitszeit sonntags von
00:00  24:00 Uhr
Menge: 1,000 Stk

**04.9 Feiertagszuschlag**
Zuschlag je Stunde auf den
Stundensatz für Arbeiten außerhalb
der Regelarbeitszeit feiertags von
00:00  24:00 Uhr
Menge: 1,000 Stk

### Titel 05 Alarmierungsanlagen

**05.1 Stundensatz**
Arbeitszeit eine Stunde vor Ort, bis maximal drei
Stunden
Bürozeiten zur Vor- oder Nachbereitung, Erstellung der
Prüfberichte oder sonstiger Dokumentation sind
einzukalkulieren und werden nicht gesondert vergütet.
Menge: 5,000 Stk

**05.2 Halbtagessatz**
Arbeitszeit 4 Stunden vor Ort
Bürozeiten zur Vor- oder Nachbereitung, Erstellung der
Prüfberichte oder sonstiger Dokumentation sind
einzukalkulieren und werden nicht gesondert vergütet.
Menge: 1,000 Stk

**05.3 Tagessatz**
Arbeitszeit 8 Stunden vor Ort
Bürozeiten zur Vor- oder
Nachbereitung, Erstellung der
Prüfberichte oder sonstiger
Dokumentation sind einzukalkulieren
und werden nicht gesondert vergütet.
Menge: 9,000 Stk

**05.4 Anfahrtspauschale**
Aufgrund der örtlichen Parkplatzsituation kann eine
kostenfreie Parkmöglichkeit nicht garantiert werden.
Die ggf. anfallenden Kosten für eine Parkhausnutzung
sind in die Anfahrt einzukalkulieren.
Menge: 12,000 Stk

**05.5 Nachtzuschlag**
Zuschlag je Stunde auf den
Stundensatz für Arbeiten außerhalb
der Regelarbeitszeit werktags von
20:00  06:00 Uhr
Menge: 2,000 Stk

**05.6 Samstagszuschlag**
Zuschlag je Stunde auf den
Stundensatz für Arbeiten außerhalb
der Regelarbeitszeit samstags von
06:00  20:00 Uhr
Menge: 3,000 Stk

**05.7 Samstagnachtzuschlag**
Zuschlag je Stunde auf den
Stundensatz für Arbeiten außerhalb
der Regelarbeitszeit samstags von
00:00 - 06:00 Uhr und von 20:00
24:00 Uhr
Menge: 1,000 Stk

**05.8 Sonntagszuschlag**
Zuschlag je Stunde auf den
Stundensatz für Arbeiten außerhalb
der Regelarbeitszeit sonntags von
00:00  24:00 Uhr
Menge: 1,000 Stk

**05.9 Feiertagszuschlag**
Zuschlag je Stunde auf den
Stundensatz für Arbeiten außerhalb
der Regelarbeitszeit feiertags von
00:00  24:00 Uhr
Menge: 1,000 Stk

USt %: 19,00
